# Neubau Kita 'Spiel & Spaß' als Ersatz in Lübbenau Spreewald
Angebotsaufforderung (GAEB DA XML 3.1, DA83)
Projekt: GAEB 90
Währung: EUR
Auftraggeber: Stadt Lübbenau/Spreewald, 0
Erstellt mit: GAEB Toolbox V3.3 G90 R20220512/ GXML Toolbox V3.3 R20220512, GAEB 90 Import, 26.06.2026

## 10 Vorhabensbeschreibung
Allgemeines
Der Ersatzneubau der Kindertagesstätte  Spiel & Spaß  wird in
Lübbenau/Neustadt im Bereich der Richard- Wagner-Straße auf einem ca. 1
ha großen unbebauten und grünem Grundstück mit prägendem Baumbestand
entstehen. Die Auslegung erfolgt auf 140 Kinder für die Altersgruppen U3
und Ü3.

Das Projekt steht unter der Überschrift  Bauen für Kinder  Bauen für
die Zukunft . Die Ressourcenschonung und Nachhaltigkeit ist das Thema
der Zukunft und spielt bei der Auswahl der Konstruktion in der Planung
für den neuen Kitabau eine Schlüsselrolle.

Das zweigeschossige Gebäude in Holzhybridbauweise besteht aus drei
Flügeln, welche zentral über ein Foyer verbunden werden. Die Kita
platziert sich selbstbewusst auf der Süd-Ost Ecke des Grundstückes und
wird über einen urbanen Vorplatz, der sich bis zur Richard-Wagner-Straße
streckt, erschlossen. Ein angrenzender Stellplatzbereich erstreckt sich
parallel zur Richard-Wagner-Straße und bietet Eltern einen Kurzparkplatz
für das Bringen und Abholen ihrer Kinder sowie Parkmöglichkeiten für das
Personal. Gleichzeitig öffnet sich der Baukörper zu den großzügigen
Spielflächen im Osten und Norden.
Über das zentrale Foyer werden die verschieden Funktionsbereiche auf
kurzem Weg horizontal wie vertikal verbunden. Im Erdgeschoss sind neben
den dienenden Räumen und übergeordneten Funktionsbereichen wie Küche-,
Speise- und Personalräumen die U3 Kinder untergebracht. Mit Hilfe einer
Clusterbildung, bestehend aus zwei Gruppen, mit einem Nebenraum,
Nassbereich, Garderobe und Lager, wird eine einfache Orientierung und
Zugehörigkeit geschaffen. Die Räume eines Clusters im U3-Bereich liegen
direkt aneinander; der Nebenraum wird jeweils von 2 Gruppen genutzt.
Alle Gruppenräume sind direkt an den Außenbereich angeschlossen. Die
Kinder des Ü3-Bereiches sind im Obergeschoss angeordnet, hier sind je
zwei Hauptgruppenräume zusammenschaltbar, die Nebenräume und
Nassbereiche sind über einen Spielflur erreichbar. Der Raumverbund ist
durch eine transparente Gestaltung wahrnehmbar. Der umlaufende
Laubengang ermöglicht eine direkte Verbindung zwischen den Gruppenräumen
und dem Außenraum und gewährleistet einen kindgerechten und sicheren
Rettungsweg aus dem Obergeschoss.

Die Architektur des Gebäudes ist modern und funktional gestaltet, wobei
viel Wert auf eine natürliche Materialität und eine warme Atmosphäre
gelegt wird. Große Fensterflächen sorgen für eine gute Belichtung und
eine enge Verbindung zur umgebenden Natur. Die Gestaltung der
Außenanlagen orientiert sich an einer natürlichen und kindgerechten
Umgebung, die die Fantasie und Kreativität der Kinder anregt. Sie bieten
vielfältige Spielmöglichkeiten für die Kinder, wie Sandkästen,
Klettergerüste, Schaukeln und Grünflächen zum Toben und Entdecken.

<Grafik>

Bauwerkskonstruktion

Gründung
Herstellung einer bewehrten WU Betonbodenplatte, unter den 3 Stützen
Reihen je Holzbauflügel werden zusätzlich Streifenfundamente
hergestellt.

Bodenaufbau
Der Bodenaufbau wird vollständig als Trockensystem ausgebildet werden
und in allen Bereichen als Heizestrich ausgebildet. Diese so genannte
schwimmende Konstruktion wird auf einer trittfesten Wärmedämmung die
gleichzeitig die Fußbodenheizung aufnimmt hergestellt.
In den Gruppen- und Nebenräumen und im Foyer ist Linoleumboden geplant.
Der Bewegungsraum im Erdgeschoss erhält zur Dämpfung des Bodens
zusätzlich eine Korkmentschicht. Sanitärräum und Küchen werden mit
verschleißarmen und ggf. rutschhemmenden Bodenfliesen ausgestattet. Im
Kreativraum im Obergeschoss wird ein robustes Parkett angedacht. Die
Räume für rein technische oder Lagernutzungen sollen einen erhalten
staubbindende Anstriche erhalten. Alle Bereiche werden mit großzügigen
Sauberlaufzonen ausgestattet.

Außenwände
Die Außenwände sind als nicht tragend konzipiert, das Tragwerk beruht
auftragenden Stützen, Riegeln und Unterzügen aus Holz. Die Außenwände
werden in elementierter Holzrahmenbauweise mit Zellulosedämmung
ausgeführt. Die Außenwände des Foyers werden als Filigran Betonwänden
oder in KS- Mauerwerk hergestellt. Die äußere Außenwandbekleidung wird
im Bereich der 3 Holzbauflügeln als dicht, vertikale und hinterlüftete
Holzfassade geplant. Der umlaufenden Dachüberstand des Laubenganges
dient zu dem als zusätzlicher Witterungsschutz. Im Sockelbereich
schützen vorgefertigte RC-Beton die erdberührte Abdichtung vor
mechanischen Einwirkungen. Die Außenwände des Foyers werden mit
Mineralfaserdämmung gedämmt und mineralisch verputzt. Die innere
Außenwandbekleidung erfolgt mit einer Plattenbekleidung aus Lehm, welche
mit einem Feinputz versehen wird. In Teilbereichen wird eine raumhohe
GK-Vorsatzschale als Elektro- Installationsebene vorgesehen.

Außen- und Innenstützen
Das Tragwerk beruht auf tragenden Stützen, Riegeln und Unterzügen aus
Holz in den 3 Holzbauflügeln und in Beton im Foyer. Die Außen- und
Innenwände sind größtenteils nicht tragend. Im Bereich des Laubenganges
tragen Holzstützen die die Decken- und Dachkonstruktion. Im
feuchteempfindlichen Fußpunkt werden Stützenfüße in Beton- oder Stahl
ausgeführt.

Fenster, Türen und Sonnenschutz
Die zum Außenraum hin abschließenden Bauteile sind hochdämmend geplant.
Auch die großflächigen Glas-Holz Konstruktionen in den Eingangsbereichen
sind mit allen notwendigen Tür- und Fensterflügeln zu versehen und
ebenfalls hochdämmend und in Verbundsicherheitsglas geplant. Die
geplanten Holz- bzw. Holz-Aluminium-Fenster der Fassade haben eine
Dreifachverglasung, die Rahmen haben einen sehr geringen
Wärmedurchgangskoeffizienten. Fenster und sonstige großflächige
Verglasungen innerhalb der durch Brandüberschlag gefährdeten Bereiche
entsprechen der Feuerwiderstandsklasse G30. Die Ein- und Ausgangstüren
sind barrierefrei gestaltet. Es ist ein ausliegender Sonnenschutz, als
automatisch arbeitender Textilscreens für die Fenster der
Aufenthaltsräume vorgesehen.

Innenwände
Die tragenden Innenwände werden aus Brettsperrholz hergestellt und
dienen dem Lastabtrag und der Aussteifung. Im Foyer erfolgt die
Umsetzung als elementierte Betonwand. Alle verbleibenden Innenwände sind
als nicht tragend konzipiert, das Tragwerk beruht auf tragenden Stützen,
Riegeln und Unterzügen aus Holz. Die nichttragenden Innenwände werden
größtenteils in Trockenbau oder Holzrahmenbauweise ausgeführt. Im Foyer
werden die nichttragenden Innenwände als Lehmmauerwerk ausgeführt.

Decken
Die Decken werden als reine Brettsperrholzdecken in den 3 Holzbauflügeln
und im Foyer als Stahlbetondecken ausgeführt, welche auf Unterzügen und
Riegeln aus Holz und Beton lagern.

Dachkonstruktion
Es ist eine extensive Dachbegrünung mit einer PV Anlage für vorgesehen.
Der Laubengang wird mit einer rutschhemmenden gerillten Terrassendielung
aus Lärche auf Stelzlagern hergestellt. Es werden sowohl zur Belichtung
als auch teilweise zur Entrauchung dienende Fenster im Flachdach
vorgesehen.

Haustechnik

Heizung
Die Wärmeversorgung erfolgt über eine indirekte Fernwärmekompaktstation
mit Sekundärheizkreis. Die Regelung ist in der Station integriert,
Verbrauchserfassung über M-Bus-Wärmemengenzähler mit Gateway-Anbindung.
Die Fußbodenheizung wird als Trockenbausystem mit Edelstahlverteilern
und dynamischem hydraulischem Abgleich ausgeführt. Heizleitungen:
Stahlrohr (Primär), Edelstahlrohr (Sekundär), GEG-konforme Dämmung.
Warmwasser wird dezentral elektrisch bereitet.

Lüftung
In Haupt- und Nebenräumen kommen dezentrale Kompaktlüftungsgeräte mit
WRG (Enthalpie- oder Kreuzstromtauscher), elektrischen Heizregistern und
Bypass-Funktion zum Einsatz. Die Geräte sind regelbar und für spätere
Gebäudeleittechnik aufrüstbar. Abluftventilatoren in temporär genutzten
Nebenräumen (z. B. WCs, Putzräume) mit Zeitschaltung oder
Sensorsteuerung. Nachströmung über Türunterschnitte.

Kälte
Ein Mono-Split-Klimagerät für den IT-/Steuerungsraum ist vorgesehen,
ohne Redundanz, mit Störmeldeabgriff.

Küchentechnik
Die Ausgabeküche wird in Edelstahl-Gewerbequalität ausgestattet.
Enthalten sind Spüle, Herd, Unterbau-Geschirrspüler mit kurzer Laufzeit,
Warmhalteausgabe, Handwasch-/Ausgusskombination und Lagertechnik.
Haushaltskühltechnik wird verwendet, da keine Frischverarbeitung
stattfindet.

Feuerlöschanlagen
Schaumlöscher in allgemeinen Bereichen und CO -Löscher in Technikräumen.
Montage nahe Brandmeldern, teils in Wandeinbauschränken. Beschilderung
und Schutzvorrichtungen sind enthalten.

Gebäudeautomation
Keine GA-Anlage vorgesehen, jedoch vorbereitete Schnittstellen
(Regelplatinen) an wesentlichen technischen Anlagen zur späteren
Einbindung in eine GLT.

Abwasser
Freispiegelentwässerung ab Fallrohrbelüfter bis zum Sammelschacht.
Küchenabwässer über separate Leitung geführt, Vorbereitung für
nachrüstbaren Fettabscheider. Material: PVC-U (Grundleitungen),
schallgedämmter Kunststoff (Fallleitungen), PP (Anschlussleitungen).
Brandschutzmaßnahmen gemäß R90.

Trinkwasser
Edelstahlleitungen für Hauptverteilung, Metallverbundrohr für
Anschlüsse. Dezentrale Warmwasserbereitung über E-Durchlauferhitzer.
Hygienespülungen gegen Stagnation. Kalkschutzarmatur geplant,
Vorbereitung für Enthärtungsanlage. Zwei Außenwasserzapfstellen werden
installiert.

Photovoltaikanlage
Auf den Flachdächern der drei Gebäudeteile wird eine durchdringungsfreie
Photovoltaikanlage mit 237 monokristallinen Modulen (je 420 450 Wp)
installiert. Die Module werden auf einer Unterkonstruktion mit 10 15°
Neigung montiert. Zur Anlage gehören Generatoranschlusskästen,
Wechselrichter, AC/DC-Verkabelung, Überspannungsschutz,
Feuerwehrschalter sowie ein Batteriespeicher mit 3 x 20 kWh.

Niederspannungsinstallation
Die Stromversorgung erfolgt über das Netz der Stadt- und Überlandwerke
Luckau-Lübbenau. Im Hausanschlussraum wird eine Zähler-Hauptverteilung
mit Abgängen zu den Unterverteilungen und Außenanlagen installiert. In
allen Gebäudeteilen befinden sich jeweils zwei Unterverteilungen. Alle
Verteilungen werden als typgeprüfte Niederspannungsschaltanlagen gemäß
DIN EN 61439-1 ausgeführt. Kabeltrassen und Leitungsführung werden
gewerkeübergreifend abgestimmt, die Verlegung erfolgt normgerecht nach
VDE 0293-308.

Elektroinstallation und Ladeinfrastruktur
Installationsgeräte werden einheitlich in Weiß matt ausgeführt. Für den
halböffentlichen Bereich ist eine Wallbox mit 11 kW Ladeleistung
vorgesehen. Die Steuerung von Beleuchtung, Heizung und Sonnenschutz
erfolgt zentral über ein KNX-Bussystem mit Regel- und Zeitfunktionen.

Beleuchtungsanlagen
Die Beleuchtung wird vollständig mit LED-Leuchten nach DIN EN 12464-1
ausgeführt. Die Planung richtet sich nach den erforderlichen
Beleuchtungsstärken je Raumart. Ergänzend wird eine batteriegestützte
Sicherheitsbeleuchtung mit dezentralem Notlichtsystem und einer
Autonomie von 3 Stunden installiert.

Blitzschutz-, Erdungs- und Potentialausgleichsanlagen
Das Gebäude erhält eine Blitzschutzanlage der Klasse III. Ein
Fundamenterder sowie ein zusätzlicher Ringerder werden installiert. Ein
innerer Potentialausgleich sowie ein gestaffelter Überspannungsschutz
sind vorgesehen.

Telekommunikationsanlage
Geplant ist eine IP-basierte Telefonanlage mit flächendeckender
DECT-Funkabdeckung. Eine Audio-Sprechanlage wird am Eingang installiert.
Die Bedienung des Türöffners ist über Festnetz- und Mobiltelefone
möglich.

Medientechnik und Anzeigeanlagen
Im Bewegungsraum EG werden Anschlüsse für zukünftige Medientechnik
(Video, Audio, Einspielpunkte) vorgesehen. Die KITA erhält eine
medientechnische Ausstattung für die multifunktionale Bühne. Im
Eingangsbereich wird ein digitales Informationsdisplay installiert.

## 20 Allgemeine technische Vertragsbedingungen (ATV)
Die ausgeschriebene Leistung umfasst sämtliche Arbeiten zur Herstellung
des Konstruktiven Holzbaues eines Neubauvorhabens, einschließlich
folgender Hauptleistungen:

- Trockenbau Wand- und Deckenkonstruktionen

Die Ausführung sämtlicher Leistungen hat unter Berücksichtigung der
anerkannten Regeln der Technik, geltender Normen VOB etc. und der
gültigen Ausführungsplanung und Statik zu erfolgen.

Bei der Ausführung sind folgende Hinweise zu beachten und in die
Angebotskalkulation mit einzubeziehen. Leistungen, die sich hieraus
ergeben und im Leistungsverzeichnis nicht gesondert aufgeführt werden,
sind bis jetzt nicht zu erkennen.

A) Allgemeines
1.) Während aller Arbeiten des Auftragnehmers (AN) auf der Baustelle
muss mindestens ein deutsch sprechender Vertreter des AN anwesend sein,
der bevollmächtigt ist, Anordnungen der Bauüberwachung entgegenzunehmen
und weisungsberechtigt die erforderlichen Maßnahmen ergreifen kann. Er
nimmt an den Baubesprechungen teil Weisungen der Bauüberwachung oder
Behörden ist Folge zu leisten.
2.) Der Fachbauleiter ist schriftlich zu benennen.
3.) Alle Mitarbeiter auch Nachauftragnehmer sind täglich namentlich vor
Beginn der Arbeiten im Bautagebuch pro Schicht zu erfassen.
4.) Während aller Arbeiten ist ein Bautagebuch zu führen und wöchentlich
als Original an die Bauleitung auszuhändigen, Mindestangaben sind:
- eingesetztes Personal
- eingesetzte Maschinen
- Temperatur (min und max)
- Niederschlagsmenge
- bearbeitet Teilgebiete
- besondere Vorkommnisse wie Beschädigungen
- weitere Eintragungen siehe Leistungspositionen
5.) Rauchverbot:
Im gesamten Gebäude herrscht striktes Rauchverbot.
6.) Brandschutz/Unfallschutz
Auf der Baustelle sind alle einschlägigen Brandschutz- und
Unfallverhütungsvorschriften zu beachten die Baustellenordnung ist zu
beachten! Vorbeugende Schutzmaßnahmen und Brandschutzmaßnahmen gehören
zu den Pflichten des Auftragnehmers.
7.) Schweißen, brennen und andere thermische Verfahren sind in dem
Gebäude verboten und Trennarbeiten zum Beispiel durch sägen zu
realisieren in begründeten Ausnahmefall sind thermische Verfahren nur
nach Erteilung eines Schweißerlaubnisscheins durch die Bauüberwachung
zulässig.
8.) Die Baumaßnahme wird durch ein SIGEKO betreut die Hinweise und
Anweisungen sind zu beachten und umzusetzen.

B) Bedingen für die Leistungserbringung:
Die Baustelle befindet sich in der Lübbenauer Neustadt zwischen der
Robert Schumann Straße im Norden und der Richard Wagner Straße im Süden.
Östlich grenzt eine öffentliche Grünflache und Geschosswohnungsbau an
das Baugrundstück. Westlich befindet sich eine neu hergestellte
Zufahrtsstraße, welcher nicht für den Baustellenverkehr genutzt werden
darf.

ACHTUNG: Das Baugrundstück liegt innerhalb eines Wasserschutzgebietes
der Zone III. Es sind daher die einschlägigen gesetzlichen und
behördlichen Vorgaben sowie die sich daraus ergebenden besonderen
Bedingungen und Anforderungen strikt zu beachten.

Die Einhaltung der entsprechenden Regelwerke, insbesondere der
Wasserschutzgebietsverordnung und weiterer einschlägiger Umwelt- und
Bauvorschriften, ist zwingend erforderlich und obliegt allen
Beteiligten.

C) Koordination und Abstimmungen
In Vorbereitung der Leistungserbringung auf der Baustelle und während
der Ausführung der Leistungen hat der AN bei den wöchentlichen
Bausitzungen anwesend zu sein. Dazu muss mindestens ein
deutschsprachiger bevollmächtigter Firmenvertreter für die Dauer der
Bausitzungen anwesend sein. Die örtliche Bauüberwachung lädt zu diesen
Terminen per e-mail ein.
Beräumung Baustelle
Die Arbeitsplätze sind täglich nach Beendigung der Arbeiten aufzuräumen
und die anfallenden Stoffe (Verpackungsmaterial, Schutt und so weiter.)
Eigenverantwortlich zu beseitigen. Arbeitsflächen sind täglich zu
besenrein zu verlassen und bei Gefahr ab zu sperren
Weitere Unternehmer auf der Baustelle
Bei der Ausführung der ausgeschriebenen Leistungen ist mit
gleichzeitigen Bau Ausführungen weiterer Gewerke zu rechnen.
Sonstiges
Der Auftragnehmer hat die Leitung der Baustelle einem erfahrenen Polier
zu übertragen.
Der Auftragnehmer hat für die rechtzeitige und ordnungsgemäße
Bauüberwachung aller statisch beanspruchten Konstruktionsteile durch die
Bauaufsichtsbehörde / Prüfingenieur bzw. durch den Tragwerksplaner zu
sorgen.
Vor der Bauüberwachung dürfen diese Teile nicht durch Schalungen oder
Bekleidungen verdeckt werden.
Alle Elemente sind während des Transportes, der Montage und im
Rohbauzustand vor direkter Bewitterung zu schützen.
Der Unternehmer hat die Elemente bis zur Herstellung der Regendichtheit
des Gebäudes selbstverantwortlich vor Feuchtigkeit zu schützen. Das
Abdecken mit Folien und Planen ist so zu gewährleisten, dass die
Feuchtigkeit vom Bauwerk fern gehalten wird. Dies ist in die
Einzelpositionen entsprechend einzukalkulieren. Es ist mit
Starkregenereignissen zu rechnen. Über die gesamten Grundfläche der
Dachdecke wird in ausreichender Höhe von Seiten des Auftraggebers eine
Wetterschutzdach vorgesehen.

D) Abrechnung
1.) Die Abrechnung erfolgt nach VOB/C DIN 18 334. Die Abrechnung erfolgt
grundsätzlich schriftlich und nach den gültigen Ausführungszeichnungen.
Die Aufstellung der Aufmaße erfolgt LV-konform. Es ist LV-konform
abzurechnen. Das Aufmaß ist in tabellarischer Aufstellung einzureichen.
Über die Leistungspositionen des Auftrags-LVs hinausgehende oder nicht
durch ordentliche Nachträge erfasste oder erfassbare zusätzliche
Leistungen, werden nur abgerechnet wenn sie auf schriftlicher Anweisung
der Bauleitung basieren.

2.) Teil- und Schlussrechnungen werden durch die Bauüberwachung nur
akzeptiert, wenn zuvor die dem Leistungs- und Abrechnungsstand
entsprechenden Aufmaße zur Prüfung eingereicht worden sind. Erst nach
der Freigabe der Aufmaße durch die Bauüberwachung kann der Auftragnehmer
die entsprechende Rechnung, die dann auf den freigegebenen Massen
basiert, einreichen.
Das Aufmaß hat positionsgerecht zu erfolgen. Die Rechnungsstellung ist
für alle Häuser zusammengefasst vorzunehmen. Die Berechnung der
Kostenanteile für Sporthalle und Schule werden in den Teilrechnungen
durch die Bauüberwachung erstellt.

E) Ausführungsfristen
1.) In den Verdingungsunterlagen sind in der Besonderen
Vertragsbedingungen Formular 214 Baufristen benannt. Diese Fristen sind
bindend entsprechend VOB.
2.) Verlängern sich die Bauzeiten z.B. aus Verzügen der am Bau tätigen
Gewerke oder den Witterungsverhältnissen, also Gründen, die der
Auftragnehmer nicht zu verantworten hat oder die er nicht beeinflussen
kann, berechtigt ihn das nicht Nachträge zu stellen im Sinne der
Änderung von Einheitspreisen, auch wenn die Verlängerungszeiträume über
die 10%-Regelung der VOB hinaus gehen sollten.
Die Einheitspreise des Angebotes sind bindend bis zur Fertigstellung des
Vorhabens.

F) Technische Vorbemerkungen

Für die Leistungen gelten die Allgemeinen Technischen
Vertragsbedingungen für Bauleistungen insbesondere die VOB/C  in der
jeweils gültigen Fassung.

Alle folgenden Aufwendungen und Bedingungen sind zu erbringen / zu
erfüllen und in die Einheitspreise einzukalkulieren. Die Aufwendungen
werden nicht gesondert vergütet:

Baustelleneinrichtung
Zum Zeitpunkt der hier ausgeschriebenen Arbeiten ist ein
Sanitärcontainer, Baustrom und Bauwasser vorhanden sowie die Sicherung
der Baustelle durch Bauzaun gegegeben. Alle weitere erforderliche
Baustelleneinrichtung ist durch den AN in die Einheitspreise mit
einzukalkulieren. Beispielsweise jegliche Gerüste und Abstützungen im
für die Erbringung der eigenen Leistung sowie alle für die Montage
erforderlichen Hub-, Förder- bzw. Transporthilfsmittel auch Hebezuge wie
Kräne sind durch den AN, entsprechend seiner Technologie, in die
Einzelpositionen mit einzukalkulieren, Herstellen von Anschlüssen für
eigene stationären Einrichtungen wie z.B. Kran und Unterkünfte an die
Verteilerstelle selbst, Gerüste (Schutz-, Arbeits- und Traggerüste) und
Abstützungen für den Aufbau der eigenen Konstruktionen sind die
Einheitspreise mit einzukalkulieren. Bauseits wird ein äußeres Fassaden-
und Dachfanggerüst nach Stellung des Holzbaues bereitgestellt.
Eingeschlossen sind die für die Durchführung der vertraglichen
Leistungen erforderlichen Lager- und Arbeitsplätze.
Nach Abschluss der Baumaßnahme sind die Geländeflächen, auf denen sich
Baustelleneinrichtungen befunden haben, zu reinigen und
wiederherzustellen. Eventuelle Befestigungen der Lager- und
Arbeitsplätze sind zu beseitigen.

Aufmaße zur Abrechnung
Die Aufmaße sind an Ort und Stelle gemeinsam vom AG und AN zu nehmen.
Rechnungen, welche nicht durch gemeinsame Aufmaße belegt sind, gelten
als nicht prüffähig. Sie werden nicht anerkannt. Für jede Position des
Leistungsverzeichnisses ist ein gesondertes Aufmaß auf einem eigenen,
nummerierten Blatt zu erstellen. Jedes Blatt muss neben dieser Zahl die
Nummer der Position tragen. Jedes Blatt ist von beiden Teilen mit dem
Datum der Aufmaße zu unterzeichnen. Die Durchschrift gilt als Sicherung
gegen nachträgliche Änderungen. Es ist unzulässig, Aufmaße zu
übertragen. Die Urschrift der Aufmaße erhält der AG, die Durchschrift
der AN.

Schutz der Bauteile
Die Bauteile sind vor Witterung und mechanischen Einflüssen über den
Zeitraum der Leistungserbringung bis zur Abdichtung der Gebäudehülle
(Dach und Fenster) über die Nebenleistung hinaus zu schützen. Sämtliche
Holzoberflächen wie Wände, Decke und Dachdecke bleiben sichtbar und
werden nicht oberflächenbeschichtet.
Die Leistungs ist in den Einzelpositionen mit einzukalkulieren.

G) Anlagenverzeichnis zum Leistungsverzeichnis

1.) BE Plan  o.M.  DIN A3
2.) Grundriss EG  M 1:200  DIN A1
3.) Grundriss OG  M 1:200  DIN A1
4.) Schnitte/ Ansichten  M 1:200  DIN A1
5.) 3D Abb.  o.M.  DIN A1

## Allgemeine technische Vertragsbedingungen (ATV)
Die ausgeschriebene Leistung umfasst sämtliche Arbeiten zur Herstellung
des Konstruktiven Holzbaues eines Neubauvorhabens, einschließlich
folgender Hauptleistungen:
- akustisch wirksame Unterdecken.

Die Ausführung sämtlicher Leistungen hat unter Berücksichtigung der
anerkannten Regeln der Technik, geltender Normen VOB etc. und der
gültigen Ausführungsplanung und Statik zu erfolgen.

Bei der Ausführung sind folgende Hinweise zu beachten und in die
Angebotskalkulation mit einzubeziehen. Leistungen, die sich hieraus
ergeben und im Leistungsverzeichnis nicht gesondert aufgeführt werden,
sind bis jetzt nicht zu erkennen.

A) Allgemeines
1.) Während aller Arbeiten des Auftragnehmers (AN) auf der Baustelle
muss mindestens ein deutsch sprechender Vertreter des AN anwesend sein,
der bevollmächtigt ist, Anordnungen der Bauüberwachung entgegenzunehmen
und weisungsberechtigt die erforderlichen Maßnahmen ergreifen kann. Er
nimmt an den Baubesprechungen teil Weisungen der Bauüberwachung oder
Behörden ist Folge zu leisten.
2.) Der Fachbauleiter ist schriftlich zu benennen.
3.) Alle Mitarbeiter auch Nachauftragnehmer sind täglich namentlich vor
Beginn der Arbeiten im Bautagebuch pro Schicht zu erfassen.
4.) Während aller Arbeiten ist ein Bautagebuch zu führen und wöchentlich
als Original an die Bauleitung auszuhändigen, Mindestangaben sind:
- eingesetztes Personal
- eingesetzte Maschinen
- Temperatur (min und max)
- Niederschlagsmenge
- bearbeitet Teilgebiete
- besondere Vorkommnisse wie Beschädigungen
- weitere Eintragungen siehe Leistungspositionen
5.) Rauchverbot:
Im gesamten Gebäude herrscht striktes Rauchverbot.
6.) Brandschutz/Unfallschutz
Auf der Baustelle sind alle einschlägigen Brandschutz- und
Unfallverhütungsvorschriften zu beachten die Baustellenordnung ist zu
beachten! Vorbeugende Schutzmaßnahmen und Brandschutzmaßnahmen gehören
zu den Pflichten des Auftragnehmers.
7.) Schweißen, brennen und andere thermische Verfahren sind in dem
Gebäude verboten und Trennarbeiten zum Beispiel durch sägen zu
realisieren in begründeten Ausnahmefall sind thermische Verfahren nur
nach Erteilung eines Schweißerlaubnisscheins durch die Bauüberwachung
zulässig.
8.) Die Baumaßnahme wird durch ein SIGEKO betreut die Hinweise und
Anweisungen sind zu beachten und umzusetzen.

B) Bedingungen für die Leistungserbringung:
Die Baustelle befindet sich in der Lübbenauer Neustadt zwischen der
Robert Schumann Straße im Norden und der Richard Wagner Straße im Süden.
Östlich grenzt eine öffentliche Grünflache und Geschosswohnungsbau an
das Baugrundstück. Westlich befindet sich eine neu hergestellte
Zufahrtsstraße, welche nicht für den Baustellenverkehr genutzt werden
darf.

ACHTUNG: Das Baugrundstück liegt innerhalb eines Wasserschutzgebietes
der Zone III. Es sind daher die einschlägigen gesetzlichen und
behördlichen Vorgaben sowie die sich daraus ergebenden besonderen
Bedingungen und Anforderungen strikt zu beachten.

Die Einhaltung der entsprechenden Regelwerke, insbesondere der
Wasserschutzgebietsverordnung und weiterer einschlägiger Umwelt- und
Bauvorschriften, ist zwingend erforderlich und obliegt allen
Beteiligten.

C) Koordination und Abstimmungen
In Vorbereitung der Leistungserbringung auf der Baustelle und während
der Ausführung der Leistungen hat der AN bei den wöchentlichen
Bausitzungen anwesend zu sein. Dazu muss mindestens ein
deutschsprachiger bevollmächtigter Firmenvertreter für die Dauer der
Bausitzungen anwesend sein. Die örtliche Bauüberwachung lädt zu diesen
Terminen per e-mail ein.
Beräumung Baustelle
Die Arbeitsplätze sind täglich nach Beendigung der Arbeiten aufzuräumen
und die anfallenden Stoffe (Verpackungsmaterial, Schutt und so weiter.)
Eigenverantwortlich zu beseitigen. Arbeitsflächen sind täglich zu
besenrein zu verlassen und bei Gefahr ab zu sperren
Weitere Unternehmer auf der Baustelle
Bei der Ausführung der ausgeschriebenen Leistungen ist mit
gleichzeitigen Bau Ausführungen weiterer Gewerke zu rechnen.
Sonstiges
Der Auftragnehmer hat die Leitung der Baustelle einem erfahrenen Polier
zu übertragen.
Der Auftragnehmer hat für die rechtzeitige und ordnungsgemäße
Bauüberwachung aller statisch beanspruchten Konstruktionsteile durch die
Bauaufsichtsbehörde / Prüfingenieur bzw. durch den Tragwerksplaner zu
sorgen.
Vor der Bauüberwachung dürfen diese Teile nicht durch Schalungen oder
Bekleidungen verdeckt werden.
Alle Elemente sind während des Transportes, der Montage und im
Rohbauzustand vor direkter Bewitterung zu schützen.
Der Unternehmer hat die Elemente bis zur Herstellung der Regendichtheit
des Gebäudes selbstverantwortlich vor Feuchtigkeit zu schützen. Das
Abdecken mit Folien und Planen ist so zu gewährleisten, dass die
Feuchtigkeit vom Bauwerk fern gehalten wird. Dies ist in die
Einzelpositionen entsprechend einzukalkulieren. Es ist mit
Starkregenereignissen zu rechnen. Über die gesamten Grundfläche der
Dachdecke wird in ausreichender Höhe von Seiten des Auftraggebers eine
Wetterschutzdach vorgesehen.

D) Abrechnung
1.) Die Abrechnung erfolgt nach VOB/C DIN 18 334. Die Abrechnung erfolgt
grundsätzlich schriftlich und nach den gültigen Ausführungszeichnungen.
Die Aufstellung der Aufmaße erfolgt LV-konform. Es ist LV-konform
abzurechnen. Das Aufmaß ist in tabellarischer Aufstellung einzureichen.
Über die Leistungspositionen des Auftrags-LVs hinausgehende oder nicht
durch ordentliche Nachträge erfasste oder erfassbare zusätzliche
Leistungen, werden nur abgerechnet wenn sie auf schriftlicher Anweisung
der Bauleitung basieren.

2.) Teil- und Schlussrechnungen werden durch die Bauüberwachung nur
akzeptiert, wenn zuvor die dem Leistungs- und Abrechnungsstand
entsprechenden Aufmaße zur Prüfung eingereicht worden sind. Erst nach
der Freigabe der Aufmaße durch die Bauüberwachung kann der Auftragnehmer
die entsprechende Rechnung, die dann auf den freigegebenen Massen
basiert, einreichen.
Das Aufmaß hat positionsgerecht zu erfolgen. Die Rechnungsstellung ist
für alle Häuser zusammengefasst vorzunehmen. Die Berechnung der
Kostenanteile für Sporthalle und Schule werden in den Teilrechnungen
durch die Bauüberwachung erstellt.

E) Ausführungsfristen
1.) In den Verdingungsunterlagen sind in der Besonderen
Vertragsbedingungen Formular 214 Baufristen benannt. Diese Fristen sind
bindend entsprechend VOB.
2.) Verlängern sich die Bauzeiten z.B. aus Verzügen der am Bau tätigen
Gewerke oder den Witterungsverhältnissen, also Gründen, die der
Auftragnehmer nicht zu verantworten hat oder die er nicht beeinflussen
kann, berechtigt ihn das nicht Nachträge zu stellen im Sinne der
Änderung von Einheitspreisen, auch wenn die Verlängerungszeiträume über
die 10%-Regelung der VOB hinaus gehen sollten.
Die Einheitspreise des Angebotes sind bindend bis zur Fertigstellung des
Vorhabens.

F) Technische Vorbemerkungen

Für die Leistungen gelten die Allgemeinen Technischen
Vertragsbedingungen für Bauleistungen insbesondere die VOB/C  in der
jeweils gültigen Fassung.

Alle folgenden Aufwendungen und Bedingungen sind zu erbringen / zu
erfüllen und in die Einheitspreise einzukalkulieren. Die Aufwendungen
werden nicht gesondert vergütet:

Baustelleneinrichtung
Zum Zeitpunkt der hier ausgeschriebenen Arbeiten ist ein
Sanitärcontainer, Baustrom und Bauwasser vorhanden sowie die Sicherung
der Baustelle durch Bauzaun gegegeben. Alle weitere erforderliche
Baustelleneinrichtung ist durch den AN in die Einheitspreise mit
einzukalkulieren. Beispielsweise jegliche Gerüste und Abstützungen im
für die Erbringung der eigenen Leistung sowie alle für die Montage
erforderlichen Hub-, Förder- bzw. Transporthilfsmittel auch Hebezuge wie
Kräne sind durch den AN, entsprechend seiner Technologie, in die
Einzelpositionen mit einzukalkulieren, Herstellen von Anschlüssen für
eigene stationären Einrichtungen wie z.B. Kran und Unterkünfte an die
Verteilerstelle selbst, Gerüste (Schutz-, Arbeits- und Traggerüste) und
Abstützungen für den Aufbau der eigenen Konstruktionen sind die
Einheitspreise mit einzukalkulieren. Bauseits wird ein äußeres Fassaden-
und Dachfanggerüst nach Stellung des Holzbaues bereitgestellt.
Eingeschlossen sind die für die Durchführung der vertraglichen
Leistungen erforderlichen Lager- und Arbeitsplätze.
Nach Abschluss der Baumaßnahme sind die Geländeflächen, auf denen sich
Baustelleneinrichtungen befunden haben, zu reinigen und
wiederherzustellen. Eventuelle Befestigungen der Lager- und
Arbeitsplätze sind zu beseitigen.

Aufmaße zur Abrechnung
Die Aufmaße sind an Ort und Stelle gemeinsam vom AG und AN zu nehmen.
Rechnungen, welche nicht durch gemeinsame Aufmaße belegt sind, gelten
als nicht prüffähig. Sie werden nicht anerkannt. Für jede Position des
Leistungsverzeichnisses ist ein gesondertes Aufmaß auf einem eigenen,
nummerierten Blatt zu erstellen. Jedes Blatt muss neben dieser Zahl die
Nummer der Position tragen. Jedes Blatt ist von beiden Teilen mit dem
Datum der Aufmaße zu unterzeichnen. Die Durchschrift gilt als Sicherung
gegen nachträgliche Änderungen. Es ist unzulässig, Aufmaße zu
übertragen. Die Urschrift der Aufmaße erhält der AG, die Durchschrift
der AN.

Schutz der Bauteile
Die Bauteile sind vor Witterung und mechanischen Einflüssen über den
Zeitraum der Leistungserbringung bis zur Abdichtung der Gebäudehülle
(Dach und Fenster) über die Nebenleistung hinaus zu schützen. Sämtliche
Holzoberflächen wie Wände, Decke und Dachdecke bleiben sichtbar und
werden nicht oberflächenbeschichtet.
Die Leistung ist in den Einzelpositionen mit einzukalkulieren.

Winddichtigkeit
Sämtliche Bauteile sind absolut winddicht auszuführen. Sämtliche Fugen
sind abzudichten.
Da in den Detailplänen der Architekten und Ingenieure diese
Abdichtungsmaßnahmen NICHT darzustellen sind, kann sich der AN nicht auf
eine falsche bzw. nicht vollständige Planvorgabe berufen.
Nach kompletter Fertigstellung der Rohbaukonstruktion sowie der
Abdichtung der Fenster und Türen wird ein notwendiger Blower Door Test
veranlasst, der die Dichtigkeit nachweist.

Allgemeine Hinweise Trockenbauarbeiten
(gelten ebenfalls als Vertragsbedingungen)

Bei der Ausführung sind folgende Hinweise zu beachten und in die
Angebotskalkulation mit einzubeziehen. Leistungen, die sich hieraus
ergeben und im Leistungsverzeichnis nicht gesondert aufgeführt werden,
sind bis jetzt nicht zu erkennen.

BAUSTOFFE UND EINBAU
- Es sollen nur Bauteile nach Montagesystem eingebaut werden.

- Die Wände, Decken und Verkleidungen werden zwischen den
Rohbaukonstruktionen eingebaut, es gibt Ausnahmen.

- Verlegemuster gemäß Deckenspiegel bzw. der nach Pos. 1.10
angefertigten Werkplanung

- Schraubenköpfe sind mit der Plattenoberfläche bündig zu setzen.

- Die Montage erfolgt nicht in einem Zug. Nach der Montage der UK ist
die Freigabe der Bauleitung für das Belegen der Decken mit Mineralwolle
und Akustikplatten abzuwarten.

- Beschädigte, beschmutzte oder Platten mit Farbunterschied dürfen nicht
eingebaut werden.

- Alle zur Anwendung kommenden Metalle müssen verzinkt oder
korrosionsgeschützt sein.

- Alle festen Boden-, Decken- und Wandanschlüsse, die den
Standarddetails entsprechen, sind in die Einheitspreise mit
einzurechnen. Alle anderen Anschlüsse werden als Zulage ausgeschrieben.

- Der Gesamteindruck der Decke ist während der Montage laufend vom Boden
aus zu prüfen.

- Die Akustikplatten müssen vor der Montage mindestens eine Woche unter
den klimatischen Bedingungen des Einbauortes akklimatisiert werden.
Die Platten sind dazu trocken, staubfrei und flach liegend im Innenraum
zu lagern um ein späteres Verziehen zu verhindern.

- Die Verarbeitungsrichtlinie des Herstellers ist zu beachten.

G) Anlagenverzeichnis zum Leistungsverzeichnis

1.) BE Plan  o.M.  DIN A3
2.) Grundriss EG  M 1:200  DIN A1
3.) Grundriss OG  M 1:200  DIN A1
4.) DA  M 1:200  DIN A1
5.) Schnitte/ Ansichten  M 1:200  DIN A1
6.) 3D Abb.  o.M.  DIN A1
7.) Deckenspiegel EG o.M.  DIN A0
8.) Deckenspiegel 1. OG o.M.  DIN A0

## Los 010 Akustikdecken und Wandverkleidun

### Titel 1 TITEL I Akustikdecken und Wandverkleidun

*Hinweis: 1. Hinweistext zu Titel 1*
Dem AN steht lediglich eine Fassadenrüstung Außen zur
Verfügung. Im Innenraum hat der AN selbst für eine
Rüstung zu sorgen. Die Geschosshöhen im EG bis 1. OG
liegen bei ca. 3,40 m.

*Hinweis: 2. Hinweistext zu Titel 1*
Das Gebäude ist in vier Bauabschnitte mit je 2 Etagen
unterteilt, Montage UND Lagerhaltung erfolgen nur
Abschnittsweise zeitlich voneinander getrennt und nach
Freigabe durch die Bauleitung. Dies ist bei Arbeits-
und Lagerlogistik zu berücksichtigen.

Bauabschnitte siehe Anlage BE-Plan.

**1.10 Werkplanung als Verlege- und Elementierungsplan**
Erstellen der kompletten Werkplanung durch den
Auftragnehmer.
Grundlage dieser Montage- und Verlegepläne sind die
Ausführungsplanung des Architekten im Maßstab 1:50
sowie alle Anschluss-, Abschluss- und sonstige Details.
Die Werkplanung des AN muss folgende Informationen
enthalten:
- Umrisse der Paneelflächen mit Öffnungen und
Aussparungen inkl. Bemaßung
- Statische Berechnung mit Angaben zu Paneelen und
Verbindungsmitteln.
- Einteilung der Elemente, Verlegerichtung,
Randabschlüsse, Unterkonstruktion,
- Darstellung der wichtigen Elementdetails,
Verbindungsmittel, - Elementnummerierung, Bemaßung für
den Abbund der Elemente,
diese Planung ist dem Architekten und der örtlichen
Bauüberwachung elektronisch oder in Papierform zur
Freigabe vorzulegen, Korrekturen und Änderungen sind in
die Montageplanung einzuarbeiten

HINWEIS:
- diese Position ist als Pauschalposition zu
kalkulieren
Menge: 1,000 psch
DIN 276-1: 354

**1.20 Akustikdecke, Holzwolle, Natur abgehängt, 40mm MiWo Auflage**
Lieferung und Montage einer
Holzwolle-Akustik-Unterdecke inkl. Unterkonstruktion
und Mineralwollauflage bestehend aus:

Zementgebundene Holzwolle-Leichtbauplatte nach DIN EN
13168
Anforderungen an den Brandschutz: keinen
Montage:  an abgehängten CD-Metallprofilen als Kreuzrost
Struktur:  sehr fein  (1,0 mm Holzwolle)
Feuchtigkeitsbeständig: 100 % rel.Luftfeuchte
Produkttoleranzen nach EN 13168
Schallabsorbtionsgrad:  w: 1,00
Chloridgehalt: Klasse CI3 < 0,06%
Farbe:  Natur, unbehandelt, Bemusterung durch den AG
Kantenausführung:  gerade Kanten (ohne Fase)
Modulmaß (B/L):  1200 x 600 mm
Stärke:  25 mm
Raumhöhe bis:  3,40 m
Abhängehöhe:  25 - 53 cm
Abstand zu Wänden:  10 cm ohne Randabschluss
(Mehraufwand gem. Zulageposition)

UNTERKONSTRUKTION
Unterkonstruktion aus abgehängten CD-Metallprofilen als
Kreuzrost bestehend aus Haupt- und Montageprofilen 60 x
27 x 0,6 mm, nach DIN 18182T.1, DIN-EN 14195, sowie
Abhänger, Profilverbinder, Randprofile und dafür
zugelassene Befestigungsmittel.

Max. Abstand Abhänger:  1.200 mm; nach stat.
Anforderung
Max. Abstand Hauptprofile: 1.200 mm; nach stat.
Anforderung
Abstand Montagegprofile: 600 mm
Lastklasse Abhänger:  0,15 kN/m²; nach stat.
Anforderung

MINERALWOLLAUFLAGE
Liefern und einlegen zur Verbesserung der
Schallabsorption
Dicke:  40 mm
Rücksprung:  springt 5 cm hinter den Rand der
Akustikplatte zurück
Zug um Zug mit Akustikplatten verlegen.
Rieselschutz: eingeschweißt in PE-Foliensäcke  0,03 mm

KORROSIONSSCHUTZ
Der Korrosionsschutz aller Metallteile muss den am
Einbauort herrschenden Bedingungen Rechnung tragen.
Flucht- und waagerecht nach Herstellerangaben verlegen.

MONTAGEKURZBESCHREIBUNG
Die Holzwolle-Akustikplatten sind auf das wie vor
beschriebene CD-Rost mittels Schrauben zu montieren.
Kopf:  Ø=12 mm, mit aufgeprägter Plattenstruktur,
dadurch geringe Sichtbarkeit
Schraubengröße:  4,2 x 45 mm
Korrosionsschutz:  18 my Chromatierung
Die Schrauben sind in Plattenfarbe zu bestellen.
Die Schrauben sind gerade und planeben mit der
Plattenoberfläche einzudrehen. Es ist auf ein sauberes
und gleichmäßiges Schraubenbild zu achten.
Beschädigte oder verschmutzte Platten dürfen nicht
eingebaut werden.
Geschnittene Kanten sind so nachzubehandeln, dass eine
glatte Kante ohne Fransen entsteht.
Im Anschluss an die Montage ist die gesamte Fläche
abzufegen und dadurch von losen Bestandteilen zu
befreien.

Die abnahmefertige Montage ist nach DIN EN 13964,
Vorbemerkungen, Architektenplänen, Angaben der
Bauleitung sowie den Verarbeitungsrichtlinien und
Montageanleitungen der Hersteller in Handwerklich
einwandfreier Arbeit auszuführen.

Die Montage erfolgt nicht in einem Zug, nach der
Montage der UK ist die Freigabe der Bauleitung für das
Belegen der Decken mit MIWO und Akustikplatten
abzuwarten.

HINWEISE
- Ausschnitte für Leuchten, Haustechnik etc. werden
über Zulagen abgegolten
- für Revisionsklappen gibt es gesondert ausgewiesene
Positionen
- der Mehraufwand für freie Deckenenden wird über
Zulagen abgegolten

Die Fläche ist in einzelne Deckensegel
unterschiedlicher Größen unterteilt, diese sind den
beiliegenden Zeichnungen zu entnehmen. Die Montage
erfolgt zwischen den Holzbalken der Deckenkonstruktion.

Fabrikat und Typ: '....................................
...........................'
Menge: 1120,000 m2
DIN 276-1: 354

**1.30 Akustikdecke, Holzwolle, Weiß abgehängt, 40mm MiWo Auflage**
Lieferung und Montage einer
Holzwolle-Akustik-Unterdecke inkl. Unterkonstruktion
und Mineralwollauflage wie in Pos. 1.20 jedoch:

Farbe:  weiß, Bemusterung durch den AG

diffusionsoffene Beschichtung, um die akustischen und
feuchteregulierenden Eigenschaften der Holzwolleplatten
nicht zu beeinträchtigen.
Die akustische Wirksamkeit (Schallabsorption nach EN
ISO 11654) darf durch den Farbauftrag nicht negativ
beeinflusst werden.

Die Platten sind oberflächenfertig auf die Baustelle zu
liefern.

Fabrikat und Typ: '....................................
...........................'
Menge: 270,000 m2
DIN 276-1: 354

**1.40 Akustikdecke, Holzwolle, abgehängt, 40mm MiWo Auflage, WC Bereiche**
Lieferung und Montage einer
Holzwolle-Akustik-Unterdecke inkl. Unterkonstruktion
und Mineralwollauflage wie in Pos. 1.20 jedoch:

in den WC-Bereichen
Farbe:  RAL-Farbton nach Wahl des AG, Bemusterung durch
AN

diffusionsoffene Beschichtung, um die akustischen und
feuchteregulierenden Eigenschaften der Holzwolleplatten
nicht zu beeinträchtigen.
Die akustische Wirksamkeit (Schallabsorption nach EN
ISO 11654) darf durch den Farbauftrag nicht negativ
beeinflusst werden.

Die Akustikdecke muss einschließlich Unterkonstruktion
für den Einsatz in hoch feuchtebelasteten Räumen
geeignet sein und mindestens Feuchteklasse D gemäß EN
13964 erfüllen. Die Form- und Tragstabilität ist bei
einer relativen Luftfeuchtigkeit von bis zu 98%
nachzuweisen.

Es handelt sich um 5-7 unterschiedliche Farbtöne für
jeweils ca. 7 - 27 m2

Die Platten sind oberflächenfertig auf die Baustelle zu
liefern.

Fabrikat und Typ: '....................................
...........................'
Menge: 145,000 m2
DIN 276-1: 354

**1.50 Wandbekleidung als Vertikaler Wandabsorber, Holzwolle-Akustikelement, MiWo-Auflage**
Lieferung und Montage einer
Holzwolle-Akustik-Wandbekleidung inkl.
Unterkonstruktion und Mineralwollauflage bestehend aus:

weißzementgebundenen Holzwolle-Akustikplatten wie zuvor
beschrieben, jedoch
- Montage an senkrechter Seite eines Bauseits
vorhandenen Deckenkoffers

Wandabstand fertig:  ca. 8 cm
Höhe der Bekleidung:  ca. 50 cm

einschließlich direktem Anschluss an die
Deckenverkleidungen;
niveaugleiche Konstruktion, wie eine Vorwand konzipiert
aber mit geringem Wandabstand von ca. 8 cm; unterer
Abschluss mittels Abschlussprofil (Profil in
gesonderter Position erfasst)

Fabrikat und Typ: '....................................
...........................'
Menge: 10,000 m2
DIN 276-1: 346

**1.60 ZULAGE 50mm MiWo-Auflage**
wie in Pos. 1.20 beschrieben jedoch:
Mehraufwand durch 50mm Mineralwollauflage für erhöhte
Schallabsorption.

Anzuwenden in folgenden Bereichen:
- Essensräume EG
- Besprecher EG
- Bewegungsraum EG

HINWEIS
siehe beiliegende Deckenspiegel
Menge: 175,000 m2
DIN 276-1: 354

**1.70 ZULAGE Randabstand, freie Ränder**
Mehraufwand bei der Montage der Akustikverkleidungen
unter den Decken der Gruppenräume, Flure und
Allgemeinbereiche für die Herstellung von freien und
geraden Deckenrändern der in der Position 1.20
beschriebenen Akustikdecken

- Wandabstand: 10 cm
- unterschiedliche Längen,
- scharfe Kanten durch glatte Schnitte mit der
Feinsäge, längs oder quer zu den Platten
- geschnittene Kanten sind so nachzubehandeln, dass
eine glatte Kante ohne Fransen entsteht

HINWEIS
siehe beiliegende Deckenspiegel
Menge: 1800,000 lfm
DIN 276-1: 354

**1.80 ZULAGE Randabstand, freie Ränder, Kantenbeschichtung**
Mehraufwand bei der Montage der Akustikverkleidungen
unter den Decken der Gruppenräume, Flure und
Allgemeinbereiche für die Herstellung von freien und
geraden Deckenrändern der in der Position 1.20
beschriebenen Akustikdecken

- unterschiedlicher Längen,
- scharfe Kanten durch glatte Schnitte mit der
Feinsäge, längs oder quer zu den Platten
- geschnittene Kanten sind so nachzubehandeln, dass
eine glatte Kante ohne Fransen entsteht
- nachbehandeln aller Schnittflächen mit Plattenfarbe

HINWEIS
siehe beiliegende Deckenspiegel
Menge: 230,000 lfm
DIN 276-1: 354

**1.90 ZULAGE für Schrägschnitt der freien Deckenränder**
Mehraufwand Schrägschnitte außerhalb des orthogonalen
Rasters an den freien Deckenrändern der in der Pos.
1.20 beschriebenen Akustikdecken,

- mit scharfen Kanten fluchtgerecht über mehrere
Platten hinweg
- mit zusätzlichen Unterkonstruktionen
Menge: 14,000 m
DIN 276-1: 354

**1.100 Herstellen von Deckenausschnitten der Oberlichter + TB-Schürze**
Herstellen der Oberlicht-Öffnungen in den
Holzwolle-Akustikdecken, Herstellen eines Umlaufenden
Randes aus GK-Kostruktion mit aufgehender umlaufender
Schürze in der Oberlicht-Öffnung.

Breite des GK-Randes Horizontal: ca. 10 cm

Befestigungsuntergrund Stahlbeton und das Dachfenster
selbst, die notwendigen Unterkonstruktionen sind vom AN
festzulegen
Systemmaße der Dachflächenfenster:

  1 Stück 1,00 m x 1,00 m
  2 Stück 1,20 m x 1,20 m

Höhe der umlaufenden Schürze ca. 80 - 90 cm
mit dazugehöriger Dampfsperre und Anschluss an die
Stahlbetondecke und das Dachflächenfenster, umlaufend
Höhe der Dampfsperre ca. 50 cm
Beplankung, Dicke der GK-Platte 1 x 12,5 cm, Platten
immer versetzt stoßen und verspachteln, Befestigung der
Bekleidung/ Beplankung mit Schnellbauschrauben,
sichtbare Teile der Befestigungsmittel verspachteln.
Oberflächen: Q3 Qualität
Flächen sind für die malermäßige Endbehandlung
vorgesehen (kein Tapezieren vorgesehen), dafür sind
zusätzlichen Spachtel- und Schleifgänge einzuplanen,
einschließlich dem Nachspachteln und Nachschleifen nach
der Grundierung der Wandflächen durch den Maler

Übergang zwischen Holzwolleplatte und GK-Platte als
Schattenfuge, b = 0,5 bis 1 cm
Menge: 3,000 St
DIN 276-1: 354

**1.110 Herstellen von Revisionsöffnungen mit Revisionsklappe ca. 200 x 200 mm**
Herstellen der Öffnungen in den
Holzwolle-Akustikdecken, Liefern und montieren einer
rahmenlosen, Revisionsklappe mit belegbarem Deckel in
der Akustikdecke.

- Format: ca. 200 x 200 mm
- Akustikplattendicke: 25 mm
- Füllung wie Deckenmaterial
- Öffnung durch Berührung, sog. tip on

Die Revisionsklappe zeichnet sich dadurch aus, dass sie
keinen sichtbaren Rahmen hat und somit ein homogenes,
ununterbrochenes Deckenbild gewährleistet.
Der Einbau erfolgt nach dem aktuellen Deckenplan und
der Montageanleitung des Herstellers.

<Grafik>

Fabrikat und Typ: '....................................
...........................'
Menge: 50,000 St
DIN 276-1: 354

**1.120 Revisionsöffnung ohne Revisionsklappe ca. 30 x 30 cm**
Revisionsöffnung in den Holzwolle-Akustikdecken, nach
Zeichnung und Angaben der örtlichen Bauüberwachung
herstellen
- durch einfaches einschneiden der Öffnungsmaße
- wieder einsetzen des Deckels und verschrauben in der
UK,
- Öffnung durch Fachpoersonal durch entfernen der
Schrauben

Format/Öffnungsgröße:  30 x 30 cm
Akustik-Plattendicke 25 mm, Plattenmaße 60 x 120 cm,

HINWEISE:
die Revisionsöffnung ist nur für ganz geringen Bedarf
herzustellen, i.d.R. nur einmalig für das Einstellen
der Armaturen
nach diesen Einstellungen wird die Öffnung mit den
Deckel wieder durch Verschrauben verschlossen

SYSTEMDARSTELLUNG:
<Grafik>
Menge: 5,000 St
DIN 276-1: 354

**1.130 Deckenschlitze für Lüftungsauslässe Breite ca. 120 mm, Länge 1,50 - 2,00m**
Herstellen von exakten Deckenschlitzen in der
Akustikdecke für Lüftungsauslässe.
Nur exakte Schnitte mit Feinsäge, Öffnungen können auch
über mehrere Platten hinweggehen.
Die genaue Lage ist nach Deckenspiegel herzustellen,
dabei ist das Deckenraster zu beachten
Genaue Ausschnittgröße nach Muster des Installateurs
oder dem Produktdatenblatt des Herstellers.
Die Zusatzlasten der Einbauten sind direkt an der
Rohdecke zu befestigen.

EINSCHLIESSLICH
- der Nachbehandlung der Schnittkanten
- der erforderlichen Zulagen der UK und der
Randaussteifungen der Platten

AUSSCHNITTGRÖSSE
ca. 16 Ausschnitte
Einzelgrößen ca. 1,50 x 0,12 m bis 2,00 x 0,12 m
Menge: 32,000 lfm
DIN 276-1: 354

**1.140 Deckenschlitze für Lüftungsauslässe Breite ca. 120 mm, Länge 1,00m**
Herstellen von exakten Deckenschlitzen in der
Akustikdecke für Lüftungsauslässe.
Nur exakte Schnitte mit Feinsäge, Öffnungen können auch
über mehrere Platten hinweggehen.
Die genaue Lage ist nach Deckenspiegel herzustellen,
dabei ist das Deckenraster zu beachten
Genaue Ausschnittgröße nach Muster des Installateurs
oder dem Produktdatenblatt des Herstellers.
Die Zusatzlasten der Einbauten sind direkt an der
Rohdecke zu befestigen.

EINSCHLIESSLICH
- der Nachbehandlung der Schnittkanten
- der erforderlichen Zulagen der UK und der
Randaussteifungen der Platten

AUSSCHNITTGRÖSSE
ca. 36 Ausschnitte
Einzelgrößen ca. 1,00 x 0,12 m
Menge: 38,000 lfm
DIN 276-1: 354

**1.150 Ausschnitte für Haustechnik, rund, d = 100 - 150 mm**
Herstellen von exakten runden Ausschnitten in der
Akustikdecke aus Holzwolleplatten zur Aufnahme von
Downlights, Lautsprechern, runden Lüftungsauslässen
etc., nur exakte Schnitte mit Feinsäge, Öffnungen
können über mehrere Platten hinweggehen.
Die genaue Lage der Ausschnitte erfolgt nach aktuellem
Deckenplan, dabei ist das Deckenraster zu beachten.
Genaue Ausschnittgrößen nach Muster des Installateurs
oder dem Produktdatenblatt des Herstellers.

EINSCHLIESSLICH
- eventueller farblicher Nachbehandlung der
Schnittränder,
- eventuell erforderlicher Randaussteifungen der
Platten,
- Lohn und Material

AUSSCHNITTGRÖSSE
Durchmesser bis ca. 150 mm
Menge: 100,000 St
DIN 276-1: 354

**1.160 Ausschnitte für Haustechnik, rund, d = 150 - 250 mm**
Herstellen von exakten runden Ausschnitten in der
Akustikdecke aus Holzwolleplatten zur Aufnahme von
Downlights, Lautsprechern, runden Lüftungsauslässen
etc., nur exakte Schnitte mit Feinsäge, Öffnungen
können über mehrere Platten hinweggehen.
Die genaue Lage der Ausschnitte erfolgt nach aktuellem
Deckenplan, dabei ist das Deckenraster zu beachten.
Genaue Ausschnittgrößen nach Muster des Installateurs
oder dem Produktdatenblatt des Herstellers.

EINSCHLIESSLICH
- eventueller farblicher Nachbehandlung der
Schnittränder,
- eventuell erforderlicher Randaussteifungen der
Platten,
- Lohn und Material

AUSSCHNITTGRÖSSE
Durchmesser ca. 150 - 250 mm
Menge: 65,000 St
DIN 276-1: 354

**1.170 Ausschnitte für Haustechnik, rechteckig ca. 30x30-30x50cm**
Herstellen von exakten rechteckigen Ausschnitten in der
Akustikdecke aus Holzwolleplatten zur Aufnahme von
Lüftungsauslässen etc., nur exakte Schnitte mit
Feinsäge, Öffnungen können über mehrere Platten
hinweggehen.
Die genaue Lage der Ausschnitte erfolgt nach aktuellem
Deckenplan, dabei ist das Deckenraster zu beachten.
Genaue Ausschnittgrößen nach Muster des Installateurs
oder dem Produktdatenblatt des Herstellers.

EINSCHLIESSLICH
- eventueller farblicher Nachbehandlung der
Schnittränder,
- eventuell erforderlicher Randaussteifungen der
Platten,
- Lohn und Material

AUSSCHNITTGRÖSSE
ca. 30 x 30 / 40 / 40 cm bis 30 x 50 cm
Menge: 17,000 St
DIN 276-1: 354

**1.180 Herstellen vertiefter Bereiche für Installationen, quadratisch, ca. 20 x 20 cm, Tiefe 2,5 cm (Plattenstärke)**
Herstellen vertiefter Bereiche in den vorbeschriebenen
Akustikdeckenkonstruktionen zur Aufnahme von
Rauchmeldern und Signalgebern.

- Herstellen von 20 x 20 cm großen quadratischen
Ausschnitten in der akustischen Deckenverkleidung,
sowie Schließen dieses Bereichs mit einer oberseitig
aufgebrachten 1,25 cm dicken GK-Platte,
Dieser vertiefte Bereich nimmt einige der in den
nachfolgenden Positionen beschriebenen Aussparungen für
die eingebaute Signalgebung auf.
Die entstehenden Schnittkanten an den Akustikplatten
sind ggf. farblich nachzubehandeln
- einschließlich eventuell erforderlicher
Randaussteifung der Platten
- einschließlich ggf. erforderlicher farblicher
Nachbehandlung der Schnittkanten

Der vertiefte Bereich kann über mehrere Platten gehen.

<Grafik>
Menge: 80,000 St
DIN 276-1: 354

**1.190 Ausschnitte für Einbauleuchte, rund, D= ca. 102 mm**
Herstellen von exakten runden Ausschnitten in der
Akustikdecke aus Holzwolleplatten zur Aufnahme von
runden Einbauleuchten, nur exakte Schnitte mit
Feinsäge, Öffnungen können über mehrere Platten
hinweggehen.
Die genaue Lage der Ausschnitte erfolgt nach aktuellem
Deckenplan, dabei ist das Deckenraster zu beachten.
Genaue Ausschnittgrößen nach Muster des Installateurs
oder dem Produktdatenblatt des Herstellers.

EINSCHLIESSLICH
- eventueller Nachbehandlung der Schnittränder,
- eventuell erforderlicher Randaussteifungen der
Platten,
- Lohn und Material

AUSSCHNITTGRÖSSE
ca. 102 mm
Menge: 8,000 St
DIN 276-1: 354

**1.200 Ausschnitte für Einbauleuchte, rund, D ca. 75 mm**
Herstellen von exakten runden Ausschnitten in der
Akustikdecke aus Holzwolleplatten zur Aufnahme von
runden Einbauleuchten, nur exakte Schnitte mit
Feinsäge, Öffnungen können über mehrere Platten
hinweggehen.
Die genaue Lage der Ausschnitte erfolgt nach aktuellem
Deckenplan, dabei ist das Deckenraster zu beachten.
Genaue Ausschnittgrößen nach Muster des Installateurs
oder dem Produktdatenblatt des Herstellers.

EINSCHLIESSLICH
- eventueller Nachbehandlung der Schnittränder,
- eventuell erforderlicher Randaussteifungen der
Platten,
- Lohn und Material

AUSSCHNITTGRÖSSE
ca. 68 mm - 78 mm
Menge: 25,000 St
DIN 276-1: 354

**1.210 Ausschnitt für LED-Lichtbandleuchten**
Herstellen von exakten eckigen Ausschnitten in der
Akustikdecke aus Holzwolleplatten zur Aufnahme von
LED-Lichtbandleuchten. Nur exakte Schnitte mit
Feinsäge, Öffnungen können auch über mehrere Platten
hinweggehen.
Die genaue Lage ist nach Deckenspiegel herzustellen,
dabei ist das Deckenraster zu beachten
Die Ausschnitte befinden sich an den Rändern der
Akustikplatten, diese sind entsprechend zu kürzen.
Anpassen der UK nicht erforderlich, die Leuchte liegt
in gleicher Ebene wie die Holzwolleplatten.

EINSCHLIESSLICH
- der Nachbehandlung der Schnittkanten
- Lohn und Material

AUSSCHNITTGRÖSSE
- ca. 1200 x 25  mm

Fabrikat und Typ: '....................................
...........................'
Menge: 55,000 St
DIN 276-1: 354

**1.220 Ausschnitt für Linienleuchte, Wechsel UK**
Herstellen von exakten eckigen Ausschnitten in der
Akustikdecke aus Holzwolleplatten zur Aufnahme von
Linienleuchten einschließlich Einbau eines Wechsels in
der UK.
Nur exakte Schnitte mit Feinsäge, Öffnungen können auch
über mehrere Platten hinweggehen.
Die genaue Lage ist nach Deckenspiegel herzustellen,
dabei ist das Deckenraster zu beachten
Genaue Ausschnittgröße nach Muster des Installateurs
oder dem Produktdatenblatt des Herstellers.
Die Zusatzlasten der Einbauten sind direkt an der
Rohdecke zu befestigen.

EINSCHLIESSLICH
- der Nachbehandlung der Schnittkanten
- der erforderlichen Zulagen der UK und der
Randaussteifungen der Platten
- Lohn und Material

AUSSCHNITTGRÖSSE
- ca. 1200 x 100 mm
Menge: 50,000 St
DIN 276-1: 354

**1.230 Echtholz-Akustikpaneel, absorbierend, abgehängt, Weißtanne economy, 50 mm MiWo Auflage**
Echtholz-Akustikelemente als abgehängte Decke inkl.
Unterkonstruktion, Abhängung und Mineralwollauflage
liefern und montieren, im Bereich Treppenhaus

Streifenförmige Brettsperrelemente, bestehend aus drei
Lagen: Auf der Sichtseite entsteht durch Schlitzung der
ersten Lage eine Leistenoptik. Mittlere Lage (Querlage)
aus Holzweichfaser als Absorber. Die Rückseitige Lage
wird von vier wiederum längs verlaufenden Streifen
gebildet.

Brandschutzanforderungen:  keine
Schallabsorbtionsgrad:  w: 0,80
Deckbreite:  625 mm
Akustikprofil:  625-20-4
(Leistenbreite: 20 mm, Fugenbreite: 4mm, Fugentiefe: 16
mm)
Abhanghöhe:  ca. 500 mm
Oberfläche:  Weißtanne astrein, economy, Bemusterung
durch den AG
Standardlänge:  ca. 2920 mm
Befestigungsuntergrund:  Brettsperrholzdecken
Holzfeuchte:  9 +/- 2 %
Hinter der Leistenoberfläche ist mit 70 % Flächenanteil
ein Holzfaser-Absorber integriert.
Rückseite:  offen, vier Längsleisten
Abschluss der Verkleidungsfläche mit einer Schattenfuge
von 100 mm Breite.

inkl. Unterkonstruktion und Abhängung.
Elemente auf einer längs zum Element verlaufenden
Unterkonstruktion montiert.

Unterkonstruktion und Abhängung
Elemente um ca. 50 cm abhängen mit Abhängesystem für
Holzlatten, z.B. Blechabhänger Typ Nonius mit Unterteil
für Anschraubmontage an Holz verwenden,
Herstellerangaben beachten!
Material für Unterkonstruktion: Rechteck-Querschnitt
Holz: mind. 30/100 mm, Raster 625 mm.
Unterkonstruktion auch an Öffnungen und Rändern entlang
anordnen.
Unterkante exakt horizontal nivellieren.
In Zwischendecke wird Anlagentechnik für Lüftung
untergebracht.

MINERALWOLLAUFLAGE
Liefern und einlegen zur Verbesserung der
Schallabsorption
Dicke:  50 mm
Zug um Zug mit Akustikpaneelen verlegen.
Rieselschutz: eingeschweißt in PE-Foliensäcke  0,03 mm

Elementbefestigung entlang von Rändern und Öffnungen
Elemente entlang von Öffnungen auch in der Mitte der
Elementbreite fixieren (Klammern oder Schrauben in den
Fugen), da hier minimalste Verformungen den optischen
Gesamteindruck stören.

Fabrikat und Typ: '....................................
...........................'
Menge: 25,000 m2
DIN 276-1: 354

**1.240 Herstellen von Deckenausschnitten Oberlicht der Echtholz - Akustikdecke + Tischlerplatte Schürze**
Herstellen der Oberlicht-Öffnungen wie in Pos. 1.100
beschrieben, jedoch:

Herstellen der Öffnung in Echtholz-Akustikdecke,
Herstellen des umlaufenden Randes sowie der aufgehenden
Schürze aus Tischlerplatte Weißtanne, astrein, passend
zu den umgebenden Akustikpaneelen.

Oberfläche:  Weißtanne astrein
Befestigungsuntergrund: Stahlbeton und das Dachfenster
selbst
Holzfeuchte:  9 +/- 2%

Systemmaß des Dachflächenfensters:  1,50 m x 1,50 m
Höhe der Umlaufenden Schürze:  ca. 80 - 90 cm
Breite Tischlerplatte horizontal:  ca. 10 cm
Eckausbildung:  Gehrung 45°

Übergang zwischen Akustikpaneel und Holzrand als
Schattenfuge, b = 0,5 - 1 cm
Menge: 1,000 St
DIN 276-1: 354

**1.250 Wandverkleidung 3-Schichtplatte, Dicke 10 -12 mm**
Liefern und Herstellen einer Wandverkleidung aus
3-Schichtplatten Fichte, die Montage erfolgt zwischen
Holzträgern in einem bauseits hergestellten flächigen
Rückschnitt an den Außen- und Innenwänden aus Holz-
bzw. Trockenbaukonstruktionen, die Montage erfolgt
absolut flächenbündig zu den angrenzenden
Trockenbauflächen, inkl. Ausgleich, Befestigung nach
Wahl des AN durch Kleben und/oder Schrauben, bei
Verschraubung sind kurze Schrauben zu verwenden, da die
vorhandene OSB-Beplankung (d=20 mm) der Außenwände als
Dampfbremse dient. Sichtbare Befestigungsmittel sind
ausschließlich im oberen Bereich der Verkleidung bis
maximal 350 mm unterhalb der Unterkante der späteren
Akustikdecke zulässig, Kanten der Platten bleiben
unbehandelt, inkl. aller Befestigungsmittel, Montage
der Wandverkleidung erfolgt vor der Herstellung der
horizontalen Akustikdecken, Fugenbild/Plattenstöße in
Abstimmung mit dem AG bzw. Bauleitung

Untergrund: OSB-Beplankung und Trockenbau
Material: 3-Schichtplatte Fichte
Oberfläche/Beschichtung: geschliffen, unbehandelt
Plattenstärke: 10 12 mm
Verkleidungshöhe: ca. 0,50 m
Einzellängen: ca. 0,50 bis 3,00 m
Regellänge: ca. 2,40 m
Einbauort: Erdgeschoss und Obergeschoss
Montagehöhe: bis ca. 3,10 m über Oberkante
Fertigfußboden (OKFF)

Fabrikat und Typ: '....................................
...........................'
Menge: 400,000 m2

**1.260 ZULAGE Positivecke Gehrung 45°**
für die zuvor beschriebene Wandverkleidung aus Holz
Menge: 5,000 lfm

### Titel 2 TITEL II Sonstiges und Stundenlohnarbeit

**2.10 ZULAGE für Abschlussprofile**
Höhe des einfassenden Schenkels: 25 mm innen

Material :  Aluminium
Materialstärke:  1 mm
Farbe:  RAL-Farbton nach Bemusterung durch den AG

(Siehe Detailzeichnung)

Fabrikat und Typ: '....................................
...........................'
Menge: 10,000 m
DIN 276-1: 354

**2.20 Lieferung und Montage einer Gardinenschiene an die Holzdecke, 1-läufig**
Lieferung und Montage an die Holzdecke im Zwischenraum
zwischen Wand und Akustikdecke zwischen den Balken der
Deckenkonstruktion, für den robusten Gebrauch geeignet,
aus Metall, ggf. Herstellen einer ausreichend
dimensionierten UK für die Gardinenschiene
(geschlossene, schwere Vorhänge), inkl. aller
Befestigungsmittel

- einläufig

Einzellängen ca. 2,40 m
Anzahl: ca. 26 Stk.
Einbauhöhe: bis 3,15m

<Grafik>

Fabrikat und Typ: '....................................
...........................'
Menge: 64,000 m
DIN 276-1: 354

**2.30 Lieferung und Montage einer Gardinenschiene, Stb. Decke, 2-läufig**
Wie in Pos. 2.20 beschrieben jedoch:

- zweiläufig

Einzellänge ca: 10,00 m
Anzahl: ca. 26 Stk.
Einbauhöhe: bis 3,15m

Fabrikat und Typ: '....................................
...........................'
Menge: 10,000 m
DIN 276-1: 354

**2.40 ZULAGE Rüstung im Treppenhaus, Höhen 3,10 - 5,20 m**
Mehraufwand für das Stellen, Vorhalten und Abbauen
einer eigenen Rüstung für die Arbeiten im Treppenhaus.

Die Rüstung ist direkt über der Geschosstreppe zu
errichten und im 1. OG als Raumrüstung auszuführen.
Geschosshöhen  ca. 3,10m
Gesamthöhe Treppenraum  ca. 5,20m
Grundfläche: ca. 25 qm

Abgerechnet wird die eingerüstete Deckenfläche,
komplett abgebohlt, frei begehbar, ohne Überschreitung
der zulässigen Versätze innerhalb des begehbaren
Belags.
Menge: 25,000 m2
DIN 276-1: 392

**2.50 Verrechnungssatz für Arbeitskraft, Facharbeiter**
Stundenlohnarbeiten auf Anordnung des AG.
Angeboten wird für die jeweilige Arbeitskraft ein
Verrechnungssatz, der sämtliche Aufwendungen enthält,
insbesondere den tatsächlichen Lohn einschließlich
vermögenswirksamer Leistungen mit den Zuschlägen für
Gemeinkosten sowie Lohn- bzw. Gehaltsnebenkosten.
Zuschläge für Überstunden sind eingerechnet.
Menge: 5,000 h
DIN 276-1: 359

USt %: 19,00; Summe brutto: 0,00
